# Generalsanierung Grund- und Mittelschule Isen BA5
Angebotsaufforderung (GAEB DA XML 3.3, DA83)
Projekt: 1530
Währung: EUR
Erstellt mit: GXML Toolbox V3.3 R20220330, ORCA AVA 26.0.6 26.00.06, 19.02.2026

## 0. Objektbeschreibung
0.1 Allgemein

Auf Beschluss des Marktgemeinderates der Marktgemeinde Isen soll das Bestandsgebäude der Grund- und Mittelschule Isen grundlegend saniert und modernisiert, gleichzeitig mit einem Anbau an den bestehenden Nordtrakt erweitert werden. Damit wird die erforderlich Anpassung an heute geltenden bauliche Normen und Standards zum Betrieb von Schulen vorgenommen.

Bei der Grund- und Mittelschule Isen handelt es sich um einen dreihüftigen Schulbau in Hanglage. Die U-förmige Anordnung der Gebäude öffnet sich mit einem Innenhof nach Süden hin. Hier befinden sich ein Teil des Schulhofs und die Turnhalle. Im Nord-Westen wird der Nordtrakt durch den Zentralentrakt und die Hausmeisterwohnung zusätzlich ergänzt. Die Abmessungen des Neubaus im Norden beschreiben eine Länge von ca. 80 m und eine Breite von ca. 11 m. Der Gesamtkomplex hat Abmessungen von ca. 60 m x 120 m. Die Topografie des Geländes hat ihren Höhepunkt im Nord-Westen und fällt steil nach Osten hin ab. Der Nordtrakt bleibt jedoch in Bestand und Anbau über seine gesamte Länge konstant dreigeschossig (Erdgeschoss + 2), nur der Zentraltrakt erstreckt sich über vier Geschosse (Raumhöhen bei ca. 3.20 m).
Der Hauptzugang der Schüler und Lehrkräfte erfolgt über die Südfassade des Zentraltraktes. Eine schnelle Erschließung aller Ebenen wird grundsätzlich durch jeweils ein Treppenhaus pro Gebäudeteil sichergestellt.

BA 5
Es wird der der Westtrakt des Bestandsbau (BA5) kernsaniert.
Der BA5 wird komplett entkernt, die Bestandstreppe bleibt erhalten.
Es wird westseitig die Fassade in Ebene 3 umgebaut und als Lochfassade in Massivbauweise ergänzt.
In die Außenfassade, wird der Sonnenschutz und neue PVC- Fenster eingesetzt und ein WDVS von außen aufgebracht und verputzt.
Zur vollständigen Verdunklung der Räume werden Vorhänge und Vorhangschienen an den Decken entlang der Fenster eingebracht. Im Inneren wird in jeden Aufenthaltsraum ein Lüftungsgerät und die entsprechenden Rohre ergänzt, die über jeweils ein Fenster mit Lüftungs"flügel", Luft in den Bestandsbau befördert. Unter den Fenstern werden neue Heizkörper ergänzt.
Die Bestandsräume erhalten weitestgehend neuen Estrich und neue Bödenbeläge.
Die Wände im Bestandsbau werden je nach Notwendigkeit saniert.
Die bestehenden Abhangdecken werden durch neue Deckensysteme, die akustische sowie brandschutztechnische Anforderungen erfüllen, ersetzt.
Der bestehende Flachdachaufbau wird abgebrochen, anschließend wird der neue Dachstuhl (Pultdach) aufgestellt.

0.2 Standort-Kennzahlen

Flurstück:  498
Baugrundstück:  13.871 m2
Bebaute Fläche BF:  4.201 m2
BGF Bestandsbau:  7.497 m2
BGF Erweiterungsbau:  1.938 m2
BRI Bestandsbau:  24.278 m3
BRI Erweiterungsbau:  7.245 m3
Erweiterung l/b/h: 79 m / 7,5 bis 9 m / 12 m
Baunull:  +- 0 ,00 m = 504,40 m ü. NN (EG Bestandsbau)

0.3 Zeitlicher Ablauf/ Taktung der Maßnahme (im laufenden Schulbetrieb)

Da es die Möglichkeit eines Ausweichquartiers für den Schulbetrieb u.a. aus Platzgründen nicht gibt, muss die Gesamtmaßnahme während des laufenden Schulbetriebs erfolgen. Damit dies möglich wird, ist, neben entsprechenden baulichen und sicherheitsrelevanten Maßnahmen, der Umfang der Abeiten in insgesamt sechs aufeinander folgende Teil-Bauabschnitte aufgeteilt. Hier wird nur der LV-relevante Bauabschnitt 5 dargelegt:

BA5

Baustelleneinrichtung und Abbruch Außen ab Ostern 2026 (April-Juni)
Abbruch, Mauerwerk Roh Grundleitungen/Planum West, Süd, Ost fertig (Juni 2026)
Gerüstbau mit Bauaufzug (Juni 2026)
Fenster (Juni 2026)
Außentüren (Zargen/ Türblätter) inkl. Provisorien z.B. Bautür
Estrich Innen (Juni/Juli 2026)
Trockenbau Innen ab (Juni bis Dezember 2026)
Fliesenarbeiten (November/Dezember 2026)
Dach Zimmerer (Juni/Juli 2026)
Fassade WDVS (August-Oktober 2026)
Spengler (August-November 2026)
Abbau Gerüst (Dezember 2026)
Maler (Januar 2027-März2027)
Bodenleger (Februar-März 2027)
Innen (Zargen Dezember 2026/ Türblätter Februar/März 2027)
März/ April Abnahmen
Inbetriebnahme BA5 Ostern 2027
Übergabe zum 1. Schultag nach Osterferien, 05.04.2027

Dabei ist der Bauabschnitt für sich vollständig baulich abzuschließen und vom Bauherren sowie den zuständigen Behörden, Prüfsachverständigen, Gutachtern etc. abzunehmen und dem Nutzer zu übergeben. Der Rückbau der Verschlüsse zu BA3 und Turnhalle muss aus organisatorischen, sowie brand-, und fluchtwegtechnischen Gründen ausschließlich innerhalb der Osterferienzeit 2027 ablaufen.
Damit dies möglich gemacht wird, sind die Bauzeiten mit Blick jeweils auf Ferienzeiten getaktet und deren Einhaltung daher besonders entscheidend. In der Kalkulation des Angebotes sind daher Mannschafts- und Materialressourcen in der Art und Weise anzusetzen, dass die angegebenen Bauzeiten, störende Einflüsse durch Dritte ausgenommen, durch den AN sicher gestellt sind.

Aus vergaberechtlichen Gründen ist eine alle Bauabschnitte übergreifende Ausschreibung auf Grund der zeitlichen Gesamtdauer nur in besonderen Ausnahmefällen möglich. In der Regel - so auch hier - ist nach Bauabschnitten getrennt zu vergeben.

0.4 Erschließung des Gebäudes (in Abhängigkeit der einzelnen Bauabschnitte)

siehe sep. Punkt Hinweistext 7 "Materialeinbringung und Transportwege"

0.5 Hinweise zur öffentlichen Erschließung der Baumaßnahme

Die An- und Abfahrt zur Baustelle ist ausschließlich von der Dorfner Strasse (St2086) kommend über die Route Grottenau - Apothekerberg - Zeno-Pfest-Strasse erlaubt. Diese Route führt durch ein Wohngebiet. Es existieren keine Fußwege. Die Strasse wird begrenzt von privaten Grundstücken, ist teilweise nur einspurig befahrbar und ist aufgrund der engen Kurvenradien nicht geeignet für große Sattelschlepper ohne mitlenkende Hinterachse. Die Materialanlieferung über die Ziegelstätterstraße ist nur mit Einweisung und eingeschränkt möglich, da Schulbusverkehr vorhanden. Die Zufahrtsstraße hat ein Gefälle von ca. 10%.

## 1. Allgemeine Beschreibung der Leistung
1.1 Art und Umfang der ausgeschriebenen Leistungen

Die Leistungsbeschreibung beinhaltet im Wesentlichen folgende (Teil-)Leistungen:
- Untergrundvorbereitung zur Verlegung von Wand und Bodenfliesen
- Abdichtungsarbeiten vor Verlegung der Wand- und Bodenfliesen
- Verlegearbeiten von Wand- und Biodenfleisen verschiedener Abmessungen

1.2 Ausgeführte, vorbereitende Maßnahmen

- Höhenfestpunkte in den Geschossen
- Baustelleneinrichtungsfläche für den AN (Innenhof)
- Containeraufstellplatz für Entsorgungscontainer des AN
- Bauwasseranschluss
- Baustromanschluss
- Bauzaun mit Tor und Türe

1.3 Gleichzeitig laufende Bauarbeiten

- geschossweise/ ebenenweise im Wechsel mit Trockenbau (Decke) und TGA Restarbeiten
- zeitgenau Einsetzen der Türzargender Stahlblechumfassungszargen
- Malerarbeiten

1.4 Folgende Bauarbeiten

- geschossweise/ ebenenweise im Wechsel mit Trockenbau (Decke) und TGA Restarbeiten
- zeitgenau Einsetzen der Türzargender Stahlblechumfassungszargen
- Malerarbeiten
- Bodenlegearbeiten Linoleum/Teppich
- Endreinigung

## 2. Baustellenorganisation durch einen Baulogistiker
Das Bauvorhaben wird von einem AN für Baulogistik vorbereitet, eingerichtet und unterhalten !

Schwerpunkt dabei ist das Unterhalten einer Baustelleneinrichtungsfläche mit dezidiert ausgewiesenen Be- und Entladezonen, Lager- und Containerflächen sowie einem Abfallsammel- und Entsorgungsbereich für Behälter des Bieters.

Diese Organisation und Strukturierung "rund um die eigentlichen Bauarbeiten", tragen wesentlich zu einem geordneten und damit effizienten Bauablauf bei. Jedem Bieter bleibt es überlassen daraus für sich einen Kosten- und damit Angebotsvorteil zu erkennen.

Eine genaue Beschreibung der Baulogistikleistungen und des Zusammenwirkens mit den ausführenden Firmen ist dem diesem LV beiliegenden "Baulogistikhandbuch" zu entnehmen, das ebenfalls eine Angebots- und damit Vertragsgrundlage bildet.

## 3. Angaben zur Baustelle
.0 Platzverhältnisse innerhalb des unmittelbaren Baufeldes

Die verwinkelte Gebäudegeometrie und die Hanglage,
sowie die Umbauarbeiten während des Schulbetriebes bedeuten u.a. für den AN:

- sehr beengte Platzverhältnisse Anfahrt/ Logistik über Zeno-Pfest-Straße
- sehr beengte Platzverhältnisse Aufstellfläche Geräte (BE-Flächen Südseite/ Innenhof)
- sehr beengte Arbeitsbereiche in unmittelbarer Gebäudenähe
- eingeschränkte Arbeits- und Anlieferzeiten (Schulbetrieb)
- erhöhte Vorsicht bei Arbeiten außerhalb des Gebäudes
- erhöhte Aufmerksamkeit bei Abwicklung der eigenen Logistik (An- und Abtransort)

Hinweis:
Vorgaben des beiligenden Baulogistikhandbuches bei der Kalkulation berücksichtigen!

3.1 Lager-, Arbeitsplätze und Verkehrswege innerhalb des Baugeländes

Anlieferungstermine und Benutzungszeiträume der Lagerflächen sind mit der Baulogistik abzustimmen (siehe dazu Baulogistikhandbuch in der Anlage) und eigenverantwortlich so zu organisieren, dass keine Behinderungen anderer Auftragnehmer auf dem Baufeld entstehen. Die Auftragnehmer haben bei der Anlieferung die ausgewiesenen Verkehrswege zu benutzen.. Die Zuteilung der Aufstellflächen erfolgt ausschließlich durch die Baulogistik. Es ist zu gewährleisten, dass Feuerwehr- und Rettungsfahrzeuge jederzeit ungehindert ins Baufeld einfahren können. Dies bedeutet insbesondere, dass Zufahrtstore und deren Verlängerungen ins Baufeld jederzeit in voller Breite freizuhalten sind. Im Baufeld und im Bereich der allgemeinen Baustelleneinrichtung sind Stellplätze für die Montage - und Lieferfahrzeuge sowie eventuelle Standorte von Bauaufzügen und Hebezeugen nur begrenzt verfügbar und in jedem Einzelfall mit der Baulogistik abzustimmen.

Auf Baustelleneinrichtungsflächen und dem Baufeld gilt die STVO.

3.2 Anschlussmöglichkeiten an Bauwasser / Baustrom/ Abwasser

Die erforderlichen Baustrom- und Bauwasseranschlüsse sowie die Ableitung der an der Baustelle anfallenden Abwässer sind an zentralen Punkten eingerichtet und werden dem Auftragnehmer kostenfrei zur Verfügung gestellt.

Für die Stromversorgung für die eigene Leistung ab den vom AG zur Verfügung gestellten Verteilungen (mind. eine je Geschoss des Bauabschnittes) hat der AN entsprechend den VDE- Vorschriften zu sorgen. Anforderungen nach der Arbeitsstättenverordnung/ -richtlinie in Bezug auf die Baustellenbeleuchtung seines eigenen Arbeitsbereiches hat der Auftragnehmer selbst zu erfüllen. Bauseitig sind in allen Geschossen nur die Flure und die Treppenhäuser beleuchtet.

Für die Bauwasserversorgung wird auf der BE-Fläche eine Entnahmestelle zur Verfügung gestellt.
Innenhof hat einen Anschluss, BE Fläche Nordseite hat einen Anschluss
Der Umgang mit Strom, Wasser und Abwasser ist auf das Notwendigste zu beschränken.

3.3 Unterkünfte und soziale Anlagen

Der AG stellt zur Aufstellung der AN- Lagercontainer eine Aufstellfläche auf dem Baugrundstück zur Verfügung. Die Sanitäreinrichtungen sind bauseits aufgestellt und stehen allen Mitarbeitern des Auftragnehmers und Nachunternehmern auf der Baustelle zur Verfügung. Lagercontainer sind vollumfänglich im Leistungsumfang des AN enthalten, eine Nebenleistung und nicht eigens ausgeschrieben. Sie sind als stapelbare Container anzuliefern und in Abstimmung mit der Baulogistik in die zentrale Containeranlage funktionsfähig einzufügen. Die Reinigung der eigenen Lagercontainer ist Sache des AN. Die entsprechende Sicherung der Materiallager etc. und die Diebstahlsicherung von Materialien, Maschinen, Geräten und Ausstattungen ist ebenfalls Sache des AN.

Räume innerhalb des Bauwerkes, außerhalb des bearbeiteten Bauabschnittes (Schule ist in Nutzung) dürfen nicht für Aufenthalts- oder Lagerzwecke verwendet werden !

Sämtliche Materialtransporte gehören grundsätzlich zum Leistungsumfang des AN.
Mit der Aufnahme der Montagen auf der Baustelle verpflichtet sich der Auftragnehmer zu pfleglichem Umgang mit den vorhandenen Anlagen, wie Be- und Entwässerungsanlagen, Baustraßen, Lagerflächen, Sanitäreinrichtungen. Schäden und Mängel an den Einrichtungen sind unmittelbar der Baulogistik zu melden.

## 4. Angaben zur Ausführung
4.1 Sicherheits- und Gesundheitsmaßnahmen

Diese Baumaßnahme unterliegt der Baustellen - Verordnung (BauStellV) vom 10. Juni 1998. Somit sind die allgemeinen Grundsätze nach § 4 des Arbeitsschutzgesetzes Bestandteil jeder Leistung. Der Auftraggeber stellt den SiGe- Koordinator für die gesamte Baumaßnahme. Der SiGeKo führt unangekündigt Baustellenkontrollen durch. Es werden darüber hinaus vom SiGeKo Begehungen mit der BG Bau und der Gewerbeaufsicht durchgeführt.

Den SiGeKo-Angaben vor Ort, mündlich oder folgend schriftlich in Begehungsprotokollen, ist unverzüglich Folge zu leisten. Protokolle des SiGeKo werden dazu jeweils vom Bauherren formal ergänzt und als "Weisungen" per eMail nochmals versendet. Die Weisungsbefugnis verbleibt damit beim Auftraggeber.

Während der Ausführung informiert der AN eigenverantwortlich den SiGeKo unverzüglich in Schriftform, wenn erhaltene Änderungen und / oder Gegebenheiten Auswirkung auf den SiGe-Plan haben, damit dieser angepasst werden kann. Dies gilt auch für besondere Gefährdungen gemäß Anhang II der BauStellV, die erst während der Bauausführung hinzukommen. Die Firmen - Bauleitungen haben an den Sicherheitsbegehungen teilzunehmen.

Besonders zu beachten sind die Schutz- und Sicherungsmaßnahmen nach den staatlichen und berufsgenossenschaftlichen Regelwerken zum Arbeitsschutz und die Grundsätze der Prävention DGUV der Deutschen Gesetzlichen Unfallversicherung. Das Tragen unter anderem von Sicherheitsschuhen und entsprechender Arbeitskleidung ist Pflicht. Der Sozialversicherungsausweis ist von allen AN - Versicherten grundsätzlich bei sich zur Legimitation (an der Person) zu führen. Ein Nichtbeachten der aufgeführtenSachpunkte führt zum Baustellenverweis, das heißt sofortiges Verlassen der Baustelle.

Absturzsicherungen dürfen nur in Abstimmung mit der Objektüberwachung entfernt werden. Rechtzeitig zum Abschluss der notwendigen Arbeiten in diesem Bereich ist erneut die Objektüberwachung zu informieren, damit die entsprechende Sicherheitseinrichtung fachgerecht wieder hergestellt wird.

Bei den Bauarbeiten sind die Maßnahmen zum Schutz gegen Baulärm entsprechend des Bundes- Immissionsschutzgesetzes in der jeweiligen neuesten Fassung sowie sonstige Vorschriften des Ortsrechts (z.B. Satzungen, landesrechtliche Bestimmungen) unbedingt einzuhalten.

Folien, Planen, Bau-Provisorien (wie z.B. Abdeckungen von Durchbrüchen oder Öffnungen, Hilfskonstruktionen) etc. sind immer so auszuführen, dass sie geeignet und geeignet fixiert sind um Starkregenereignissen und Windstärken bis zu 8 Bft. Stand zu halten.

Im Baustellenbereich herrscht generell Rauch- und Alkoholverbot. Der AN hat seine Mitarbeiter/ Nachunternehmen darauf besonders hinzuweisen. Ein Nichtbeachten dieses Verbotes führt zum Baustellenverweis, das heißt sofortiges Verlassen der Baustelle für den Rest des Arbeitstages, im Wiederholungsfall 1 und 2 für den Rest der Arbeitswoche, ab der dritten Wiederholung für den Rest des Leistungszeitraums des AN.

Werden Mitarbeiter/ Nachunternehmer bei der Kontaktaufnahme mit Schülerinnen/ Schülern, dem Lehrkörper oder Eltern angetroffen, erfolgt ein endgültiger Baustellenverweis der jeweiligen Mitarbeiter/ Mitarbeiter des Nachunternehmers unverzüglich und abschließend. Anstößige oder die Persönlichkeitsrechte verletztende Gesten oder Äußerungen führen darüber hinaus immer und automatisch zur Anzeige bei der Polizei.

4.2 Bauablauf

Auf der Baustelle darf ohne Sondergenehmigung zu folgenden Zeiten gearbeitet werden: Werktags (MO-SA) 7.00 Uhr bis 20.00 Uhr.

4.3 Mitbenutzung fremder Gerüste

Soweit längen- und flächenorientierte Gerüste zur Verfügung gestellt werden, verpflichtet sich der AN, die überlassenen Gerüste pfleglich zu behandeln. Eigenmächtige Gerüstumbauten oder -rückbauten sind unzulässig. Erforderliche Gerüstumbauten sind bei der Objektüberwachung so rechtzeitig anzumelden (8-10 AT vorher), so dass der Umbau mit dem AN Gerüstbau und möglichen anderen Auftragnehmern, die das Gerüst zeitgleich nutzen wollen, abgestimmt werden kann.

4.4 Ordnung und Sauberkeit

Es ist besondere Aufmerksamkeit auf die Einhaltung der Ordnung und Sauberkeit zu richten. Die Baustelle, sowie die Lager - und Arbeitsplätze sind in einem ordentlichen Zustand zu halten und am Ende jeder Arbeitsschicht aufzuräumen. Abfall, Restmaterial, Verschnitt, Verpackungsmaterial, Brotzeitreste etc. sind vom AN eigenverantwortlich zu entsorgen oder kann fraktioniert und kostenpflichtig dem Baulogistiker übergeben werden. Wird dem nicht arbeitstäglich entsprochen, wird ohne Anspruch auf Nachfrist unverzüglich der Baulogistiker für den AN tätigt und verrechnet seinen Aufwand zu Lasten des AN an den AG (siehe Anlage "Baulogistikhandbuch").

Die vollständige Beseitigung der durch die Fahrzeuge des AN verursachten Verunreinigungen auf den Zufahrtsstraßen zur Baumaßnahme ist ggf. mehrmals täglich eigenverantwortlich vom AN durchzuführen. Dieser Nebenleistung kommt bei diesem Projekt eine besondere Bedeutung zu, da die Zufahrt durch ein Wohngebiet führt, zu den entsprechenden Zeiten außerdem als Schulweg durch Schüler und Schülerinnen der Klassen 1 - 10 genutzt wird und daher die Verkehrssicherheit ununterbrochen gewährleistet sein muss. Wird dem nicht entsprochen, wird ohne Anspruch auf Nachfrist unverzüglich der Baulogistiker für den AN tätigt und verrechnet seinen Aufwand zu Lasten des AN an den AG (siehe Anlage "Baulogistikhandbuch").

Eigenverursachte Beschädigungen an Randsteinen, Gehwegen, Grünanlagen etc. sind vom AN kostenlos zu beheben.

Die Abnahme der Bauleistung erfolgt grundsätzlich nur im "besenreinen" Zustand, d.h. vollständig von Restmaterialien und/ oder vermeidbaren Verschmutzungen befreit.

4.5 Genehmigungen

Genehmigung bei der Gemeinde/ den Straßenbehörden für die Durchführung der eigenen Arbeiten, sofern erforderlich, ist Sache des AN.

## 5. Ausführungsunterlagen
5.1 Vom Auftraggeber zur Verfügung gestellte Ausführungsunterlagen

Baustelleneinrichtungsplan:
- 1530-W-BE-05 Baustelleneinrichtung Bauphase 5 Ausschreibung
Werkpläne - Grundrisse:
- 1530-W-5-04 Westrakt E02
- 1530-W-5-04 Westrakt E03
- 1530-W-5-04 Westrakt E04
Werkpläne - Schnitte:
- 1530-W-15-1 Schnitt E-E I
- 1530-W-15-2 Schnitt E-E II
- 1530-W-17 Schnitt G-G

Bodenbelagspläne:
- 1530-BB-5-01 Bodenbeläge WT E02
- 1530-BB-5-02 Bodenbeläge WT E03
- 1530-BB-5-03 Bodenbeläge WT E04

- Detail:
Übergabe Detailpläne Fliesenspiegel bei Kick-off-Gespräch

5.2 Vom Auftragnehmer zu erstellende bzw. zu beschaffende Ausführungsunterlagen

Siehe Leistungsverzeichnis.

5.3 Sonstiges Ausführungsunterlagen

Alle freigegebenen Ausführungspläne des AG werden dem AN nur digital als PDF übergeben.
Pläne vom AN sind  in Papierform auszudrucken und als Ausführungsunterlagen auf der Baustelle zu verwenden und ständig in aktueller Fassung vorzuhalten.
Auf besonderen Wunsch des AN kann ein Stück Plansatz in Papierform vom AG zur Verfügung gestellt werden.

## 6. Weitere besondere Vertragsbedingungen
6.1 Bauleistungsversicherung

Der AG hat für dieses Bauvorhaben eigens eine Bauleistungsversicherung entsprechend den "Allgemeinen Bedingungen für die Bauwesenversicherung von Gebäudeneu- und umbauten durch Auftraggeber" abgeschlossen.

Im Rahmen dieser Versicherung besteht für alle am Bau beteiligten Auftragnehmer Versicherungsschutz für Schäden durch unvorhergesehene Ereignisse, die zu einer Zerstörung oder Beschädigung der Bauleistungen während der Bauzeit führen. Auf Wunsch kann der Versicherungsvertrag eingesehen werden.

6.2 Bautagesberichte

Der AN hat Bautagesberichte arbeitstäglich (also nicht z.B. als Wochenzusammenfassungen !) zu führen und davon dem AG und seiner Objektüberwachung zu Ende jeder Arbeitswoche einen SCAN per eMail zu übergeben. Sie müssen alle Angaben enthalten, die für die Ausführung und Abrechnung von Bedeutung sein können, insbesondere über Wetter, Temperaturen, Zahl und Art der auf der Baustelle beschäftigten Arbeitskräfte, Zahl und Art der eingesetzten Großgeräte, Zu- und Abgang von Hauptbaustoffen und Großgeräten, Art, Umfang und Ort der geleisteten Arbeiten mit den wesentlichen Angaben über den Baufortschritt (Beginn und Ende von Leistungen größeren Umfangs, Betonierungszeiten udgl.), Abnahmen nach § 12 Nr. 2, Behinderung und Unterbrechung der Ausführung, Arbeitseinstellung mit Angabe der Gründe, Unfälle und sonstige wichtige Vorkommnisse. Das gilt auch für Nachunternehmer des beauftragten AN.

6.3 Kommunikaton auf der Baustelle

Je Arbeitsgruppe/Kolonne ist ein gut deutschsprachiger, auch in technischer Hinsicht intern weisungsbefugter Vorarbeiter ganztägig beizustellen; dies gilt inbesondere auch, wenn vom AN Leistungen an zugelassene Subunternehmer, Werkvertragskolonnen, Montagepartner vergeben werden.

Sollte dies nicht erfolgen, werden alle für den AN Tätigen solange der Baustelle verwiesen, bis die hier formulierte Vertragspflicht (wieder) eingehalten ist. Eigener Verzug des AN und/ oder Behinderungen Dritter die dadurch entstehen, gehen ausschließlich zu Lasten des AN.

## 7. Materialeinbringung und Transportwege
7. Zugänge zur Baustelle

Für die Baustelle 5 bestehen zwei Haupt-Zugangsmöglichkeiten.
Der Primärzugang von de BE Fläche am Schinderbach über die Ostfassade E02 (Innenhof)
um in den Innenraum  zu gelangen. Eine weitere Zugangsmöglichkeit befindet sich von Süden in der Westfassade des Gebäudes (BA5 Westtrakt). Die dritte, untergeordnete Zugangsmöglichkeit, ein Nebeneingang für den BA5 befindet sich von Süden in der Südfassade Turnhalle auf Niveau E02.

Hinweis: Wie im Baulogistikhandbuch beschrieben, sind Verschlüsse einzelner Zugänge zu Schulbetriebszeiten zu beachten.
Sämtliche Zugänge befinden sich innerhalb der Baustelleneinrichtungsfläche, innerhalb des Bauzaunes.

Schulbetrieb mit Pausen
07:30 Uhr - 08:00 Uhr
09:25 Uhr - 09:55 Uhr
11:15 Uhr - 11:45 Uhr
13:05 Uhr - 14:00 Uhr

jeweils zzgl. ca. 5 Minuten Vor- und Nachlauf.

Die Sperrungen werden bauseitig durch die Baulogistik vorgenommen. Lieferungen aller Art sind in diesen Zeiten zu vermeiden. Wenn diese logistisch nicht anders getaktet werden können, dann erfolgt die Anlieferung ausschließlich nach vorheriger Abstimmung und Anmeldung bei der Baulogistik.
Standzeiten können hierzu nicht geltend gemacht werden.

Ansprechpartner ist Herr Stefan Trost, Gmd. Isen

7.1 Horizontale Transportwege

Primär über BE Fläche Schinderbach ( Materialcontainer, WC-Anlage)
Zugang Innenhof
Weglängen ab Zugangstüre Osten Ebene 02 für die Ebene 02 bis ca. 170m
Weglängen ab Zugangstüre Westen Rampe Bräuanger für Ebene 02 bis ca. 250m

Sekundär über BE Fläche Bräuanger (nach 14 Uhr, Rampenabfahrt 10%)
2. Zugang Südseite
Weglängen ab Zugangstüre Süden Ebene 02 für die Ebene 02 bis ca. 30m

Weglängen ab Treppenaustritt Ebene 02  für Ebene 02: ca. 50m
Weglängen ab Treppenaustritt Ebene 03  für Ebene 03: ca. 50m (bis Ende BA5)
Weglängen ab Treppenaustritt Ebene 04  für Ebene 04: ca. 50m (bis Ende BA5)

Verbindungswege zu anderen Bauabschnitten
Kein Materialtransport oder allg. Baustellenandienung erlaubt!
Durchgang zu den angrenzenden Bauabschnitten/Baukörpern (E01 bis E04) erfolgt im Bereich bauzeitlicher Trennwand in den Brandwandachsen
Zu den benachbarten Bauabschnitten (im Schulbetrieb) sind diese generell mit F30 Wand und Baustellentür verschlossen.
Lichte Durchgangsbreite ca. 100 - 110 cm (Ebene 02 - bis Ebene 04)
Primär ist die  Zugangstür für Arbeiten für den Notfall der TGA Gewerke etc. gedacht

7.2 Vertikale Transportwege

Primär
1. Treppe intern E02-E04 BA5
Die Einbringung kann durch die Eingangstüren im E02 BA5 geschehen.
Mittels der vorhandenen Treppenanlagen (Breite ca. 1,2m) kann Material vertikal in alle Geschosse transportiert werden. Die Treppenlänge mit Umlauf/ Podest beträgt ca. 15m.
Im Zuge der Abbrucharbeiten wird als Ersatz eine Gerüsttreppe/ Bautreppe, sowie ein Schrägaufzug
bauseits zur Verfügung gestellt.
Dazu wird auf der Westseite im bereich Flur ein Gerüsttreppenturm aufgestellt

Sekundär
1. Absetzpodeste Arbeitsgerüst Außen
Alternativ ist die Nutzung der Absetzpodeste des Fassadengerüstes (entlang der Westfassade) BA5 für Ebene 03 und Ebene 04 (jeweils ca. 2,5 x 2,5 m, knapp unterhalb Fensterbrüstung) möglich.
Das Material kann hier durch Einbringöffnungen in Form von öffenbaren Fensterflügeln (Lichtmaß ca. 150 x 180 cm) eingebracht werden.

7.3 BE-Flächen
Es gibt Zeit/Nutzungsabhängig zwei bis drei BE-Flächen.
Die BE-Fläche im Norden ist immer zugänglich und verfügbar, während die BE-Fläche im Innenhof mit zeitlichen Einschränkungen und i.d.R. nur für Kleintransporter zugänglich ist.
 Nur in Ausnahmen und nach Abstimmung mit der Baulogistik ist diese auch für LKW und Hänger erreichbar (Achtung: beengte Verhältnisse). Für größere Materiallieferungen ist aufgrund der beengten Verhältnisse der BE-Fläche im Innenhof eine sofortige Einbringung der Materialien erforderlich, da es hier keine (Zwischen-)Lagermöglichkeit gibt.

Planverweis "Bauphase 5", Ebene 02 bis Ebene 04 (Anlage zum LV)
Verweis auf Baulogistikhandbuch (fortgeschrieben durch Auftraggeber markt Isen/ Nutzer)

## Schultermine
Prüfungstermine:
- 08.06.2026 - 26.06.2026 in Fach- und Klassenräumen (aufgrund räumlicher Entfernung kaum Einschränkungen zu befürchten).
- 29.06.2026 - 03.07.2026 schriftliche Prüfungen in der Turnhalle

Feste Uhrzeit für Busbeförderung (Weg vom Parkplatz entlang Turnhalle Richtung Innenhof bzw. retour) und Elterntaxis:
- 7:30-8:00 Uhr Haupt-Bringzeit für die Buskinder
- 11:20 / 12:20 Uhr kleinere Bustouren bei früherem Unterrichtsende
- 13:05-13:20 Uhr Haupt-Abholzeit für die Buskinder
Sommerferien:
- 03.08.2026 - 14.09.2026 in dieser Zeit sind alle wesentlichen Lärmintensiven Arbeiten durchzuführen.

## 18 Fliesenarbeiten
EP-Anteile: Lohn; Material; Gerät; Sonstiges

### Titel 00 Übergeordnetes

#### Bereich 00.01 Besondere Leistungen

**00.01.1 Bemusterung Fliesen**
*** Pauschalposition
Bemusterung der Fliesen und Fugenausführung, Optik, Format, Farbigkeit, sowie Verlegemuster aus legen, je Raum.
Pauschal für 3 Räume verschiedener Nutzung
Gültig für:

1. Verkehrsflächen Flure mit 60x60 Fliesen mit Sockelfliese
2. WC/ Dusch Bereiche mit Boden- und Wandfliese
3. Bereich Lehrmittel/ Vorbereitung NT mit Bodenfliese
Menge: 1,000 psch

**00.01.2 Planungsleistung Produktnachweise**
*** Pauschalposition
Planungsleistung für die Vorlage von Produktnachweisen inkl. frühzeitiger Erstellung / Übergabe bzw. Fortschreibung, bestehend mindestens aus:

- Gültigen Prüfzeugnissen, bauaufsichtliche Zulassungen
- Gütenachweisen und Produktdatenblättern

aller zum Einsatz kommenden Produkte und Verfahren.
Menge: 1,000 psch

*Hinweis: Beschreibung Abnahme und Dokumentation*
Dokumentation einschließlich (sofern zutreffend):
- Entsorgungsnachweise
- Abnahme- Bescheinigungen mit öffentlich- rechtlicher Wirkung, z.B. von TÜV und falls erforderlich, vom Verband der Sachversicherer
- Bestandspläne - Ausführungspläne (Grundrisse, Schnitte, Details)
- Berechnungen
- Pflegeanleitungen
- Prüfbücher mit dem Ergebnis der vor der Inbetriebnahme durchgeführten Prüfungen
- Protokolle der Begehungen der Montage-Zwischenstände
- Fotodokumentation der Baustelle
- Bauvertrag inkl. beauftragter Nachträge

Qualitätsnachweis über sämtliche eingebaute Stoffe und Teile mit den Angaben zu folgenden Daten (sofern zutreffend):
- Nachweis über die Eignung des Bauprodukts
- Nachweise über Eignungs-, Güte- und Kontroll- und sonstige Prüfungen
- Nachweise über Eigen- und Fremdüberwachungen
- Bauart- und Zulassungsbescheinigungen gemäß geltendem Recht
- Übereinstimmungserklärung und Errichterbescheinigungen
- Fachunternehmererklärungen
- Folgende Angaben sind darüber hinaus aufzuführen:
Stoff- / Produktname und Bezeichnung Hersteller (Name, Anschrift, Telefon, Telefax )
Herkunft
Herstelldatum
Bestandteile physikalische und chemische Eigenschaften Brandverhalten

Umfang und Format:

Die Zeichnungen und sonstigen Unterlagen sind in Papierform 1-fach, schwarz/weiß, in Ordnern zu übergeben. Grundrisse, Schnitte und Ansichten sind in Maßstab 1:100, Detailpläne im Maßstab 1:20, 1:5 oder 1:1 zu erstellen.
Die finalen Aufmaßpläne sind in Papierform, 1:100, 2- fach, schwarz / weiß zu übergeben.

Neben der Papierform sind alle genannten, durch den AN erstellten Unterlagen als Dateien in einem digitalen Austauschformat dem AG zur Verfügung zu stellen:
- Pläne im pdf.- und dwg.-Format
- sonstige Unterlagen im pdf.-Format.

Die Dokumentation ist parallel zur Ausführung der Bauleistung zu erstellen und fortzuschreiben und spätestens mit der Schlussrechnung vorzulegen.

**00.01.3 Dokumentation**
*** Pauschalposition
Gemäß Beschreibung Dokumentation Erstellen, Abstimmen, Überarbeiten und Übergeben der gesamten Unterlagen zur Bestandsdokumentation des AN.

Die Unterlagen sind gemäß Ausführungsbeschreibung zu übergeben.
Menge: 1,000 psch

#### Bereich 00.02 Abdeckarbeiten

**00.02.1 Abdecken Außen; Schneide und Mischplatz**
Abdecken und Abkleben angrenzender Bauteile wie z. B. den Fenster- und Türelementen sowie verschiedener Öffnungen mit geeigneten Materialien. Die Abdeckmaterialien werden nach Abschluss der Arbeiten entfernt und entsorgt.

Abdecken Bodenflächen mit Schutzfolie
Der Arbeitsplatz wird mit besonders starker Folie geschützt. Die Abdeckmaterialien werden nach Abschluss der Arbeiten entfernt und entsorgt.
Menge: 20,000 m²

**00.02.2 Abdecken Bodenbeläge mit Malerflies**
Abdeckarbeiten Bodenbelag bei fertigen Fliesenböden

Verkleben der Malervliesbahnen untereinander.
Verkleben der Vliesbahnen und Klebebandmaterial ist in EP einzurechnen
Menge: 270,000 m²

**00.02.4 Abdeckarbeiten Innen**
Abdeckarbeiten

Fenster, Türen, Boden und Rahmenflächen sind durch geeignete Maßnahmen, wie Abdecken mit geeigneter Folie und
Klebeband gegen Beschädigungen und Verunreinigungen zu schützen. Alle auftretenden Beschädigungen und Verunreinigungen an nicht geschützten Teilen werden auf Kosten des
Anbieters beseitigt.

Material: PEFolie mind 1mm
Menge: 50,000 m²

### Titel 02 Bauleistungen

#### Bereich 02.00 Abbruch, Fräsen

*Hinweis: ABBRUCHARBEITEN*

*Hinweis: Erläuterung zu Abbrucharbeiten Estrich in Streifen*
Für den späteren Einbau eines Mauerverschlusses in eine ehemalige Türöffnung in der Betonwand, bauseitig durch den Baumeister, müssen durch den Fliesenleger zusätzlich zu den Verbundlinoleumbelägen in Flächen und Streifen auch Estrich und Trenn-/Dämmschichten in Streifen bis OK Bitumenabdichtung auf Rohboden ausgeschnitten und abgebrochen werden.

Die Breite des abzubrechenden Bodenbelagsstreifens entspricht der ehemaligen Türschwellenbreite bzw. der Dicke der zukünftigen Wand an selber Stelle.

Einbauort: Türdurchgänge Übergang BA5 Westtrakt E02-E04

**02.00.1 Bodenbelag Zementestrich abbrechen entsorgen in Streifen 10-20 cm 20kN/m3 D 5 cm**
Abbruch des Bodenbelages aus Zementestrich, unbewehrt, als Estrich auf Trennschicht, ohne Bekleidungen und Beschichtungen, im Rahmen einer Teilabbruchmaßnahme, in Streifen 10-20 cm,
Abbruchdicke '5' cm, Wichte des Abbruchstoffes DIN EN
1991-1-1 20 kN/m3, Ausführung innerhalb des Bauwerks, Ausführung in allen Geschossen, Arbeitshöhe bis 2 m,
Abbruch von Hand/mit handgeführten Kleingeräten, Ausführung erschütterungsarm DIN 4150, lärmarm, Lärmpegel max. 80 dB(A), staubarm TRGS 559, ohne Funkenfreisetzung, ohne Untergrundbeschädigung, ohne Wasserfreisetzung,
aufgenommene Stoffe sammeln, auf LKW des AN laden, transportieren, entsorgen, zum Lager/zur Anlage nach Wahl des AN,
Abfall ist nicht gefährlich, nicht schadstoffbelastet, Zuordnung Z 0 (uneingeschränkter Einbau), Abfallschlüssel nach AVV (Abfallverzeichnis-Verordnung) 170101 Beton,
Vergütung der Entsorgung übernimmt AN, Ausführung gemäß Einzelbeschreibung.
Menge: 35,000 m

**02.00.2 Trennschicht PE-Folie abbrechen entsorgen in Streifen 10-20 cm**
Abbruch der Trennschicht unter Estrich, Polyethylenfolie (PE), im Rahmen einer Teilabbruchmaßnahme, in Streifen 10-20 cm
Abbruch von Hand/mit handgeführten Kleingeräten, Ausführung erschütterungsarm DIN 4150, lärmarm, Lärmpegel max. 80 dB(A), staubarm TRGS 559, ohne Funkenfreisetzung, ohne Untergrundbeschädigung, ohne Wasserfreisetzung, Ausführung innerhalb des Bauwerks, Ausführung in allen Geschossen,
aufgenommene Stoffe sammeln, auf LKW des AN laden, transportieren, entsorgen, zum Lager/zur Anlage nach Wahl des AN,
Abfall ist nicht gefährlich, nicht schadstoffbelastet, Abfallschlüssel nach AVV (Abfallverzeichnis-Verordnung) 170203 Bau- und Abbruchabfall, Kunststoff,
Vergütung der Entsorgung übernimmt AN, Ausführung gemäß Einzelbeschreibung.
Menge: 35,000 m

**02.00.3 Fußbodendämmung Mineralwolle abbrechen entsorgen in Streifen 10-20 cm 2 5kN/m3 D 3,5 cm**
Abbruch der Fußbodendämmung, Dämmschicht aus Mineralwolle, als Platte, lose verlegt, im Rahmen einer Teilabbruchmaßnahme, Wichte des Abbruchstoffes DIN EN 1991-1-1 2,5 kN/m3,
Abbruchdicke '3,5' cm, in Streifen 10-20cm, Ausführung
innerhalb des Bauwerks, Ausführung in allen Geschossen,
Abbruch von Hand/mit handgeführten Kleingeräten, Ausführung erschütterungsarm DIN 4150, lärmarm, Lärmpegel max. 80 dB(A), staubarm TRGS 559, ohne Funkenfreisetzung, ohne Untergrundbeschädigung, ohne Wasserfreisetzung,
aufgenommene Stoffe sammeln, auf LKW des AN laden, transportieren, entsorgen, zum Lager/zur Anlage nach Wahl des AN,
Abfall ist nicht gefährlich, nicht schadstoffbelastet, Abfallschlüssel nach AVV (Abfallverzeichnis-Verordnung) 170604 Dämmstoff,
Vergütung der Entsorgung übernimmt AN, Ausführung gemäß Einzelbeschreibung.
Menge: 35,000 m

**02.00.4 Fußbodendämmung PS-Hartschaum abbrechen entsorgen in Streifen 10-20 cm 0,3kN/m3 D 8 cm**
Abbruch der Fußbodendämmung, Dämmschicht aus Polystyrol-Hartschaum, als Platte, lose verlegt, im Rahmen einer Teilabbruchmaßnahme, Wichte des Abbruchstoffes DIN EN 1991-1-1 0,3 kN/m3,
Abbruchdicke '8' cm, in Streifen 10-20 cm, Ausführung
innerhalb des Bauwerks, Ausführung in allen Geschossen,
Abbruch von Hand/mit handgeführten Kleingeräten, Ausführung erschütterungsarm DIN 4150, lärmarm, Lärmpegel max. 80 dB(A), staubarm TRGS 559, ohne Funkenfreisetzung, ohne Untergrundbeschädigung, ohne Wasserfreisetzung,
aufgenommene Stoffe sammeln, auf LKW des AN laden, transportieren, entsorgen, zum Lager/zur Anlage nach Wahl des AN,
Abfall ist nicht gefährlich, nicht schadstoffbelastet, Abfallschlüssel nach AVV (Abfallverzeichnis-Verordnung) 170604 Dämmstoff,
Vergütung der Entsorgung übernimmt AN, Ausführung gemäß Einzelbeschreibung.
Menge: 35,000 m

#### Bereich 02.01 Vorarbeiten

*Hinweis: VORBEREITENDE MASSNAHMEN*

*Hinweis: Wände*

**02.01.1 Untergrund bürsten absaugen Putz**
Bürsten und Absaugen des Untergrundes aus Putz, für Fliesen-/Plattenarbeiten, Untergrund senkrecht, Ausführung gemäß Einzelbeschreibung.
Menge: 50,000 m²

**02.01.2 Untergrund bürsten absaugen Putz für Wandsockel 6 cm**
Bürsten und Absaugen des Untergrundes aus Putz, für Wandsockel 6 cm, für Fliesen-/Plattenarbeiten, Untergrund senkrecht, Ausführung gemäß Einzelbeschreibung.
Menge: 180,000 m

**02.01.3 Untergrund bürsten absaugen Gipsplatte**
Bürsten und Absaugen des Untergrundes aus Gipsplatten, für Fliesen-/Plattenarbeiten, Untergrund senkrecht, Ausführung gemäß Einzelbeschreibung.
Menge: 170,000 m²

*Hinweis: Böden*

**02.01.4 Estrich auf Restfeuchtegehalt überprüfen:**
Vor der Verlegung des Oberbodens muss die Belegreife mittels CM-Messung gemessen und protokolliert werden. Die Prüfung erfolgt mit Prüfgut, welches aus dem kompletten Estrichquerschnitt entnommen wurde.
Je Einheiten bzw. alle 200 m² sind Messungen vorzunehmen.
Um unnötige Messungen zu vermeiden, sollte zuvor mit Folientest oder elektrischen Messverfahren ein Richtwert ermittelt werden. Die Durchführung und Protokollierung der CM-Messung erfolgt gemäß den Vorgaben der Schnittstellenkoordination, herausgegeben vom Bundesverband Flächenheizung und Flächenkühlung e. V.

Zementestriche in Verbindung mit Fliesen ≤ 2,0 CM-%
Menge: 5,000 St

**02.01.5 Untergrund reinigen Estrich in Flächen**
Reinigen des Untergrundes aus Estrich, von grober Verschmutzung, von losen Verunreinigungen, Dicke bis 0,2 cm, durch Entfernen von Grobschmutz, zur Verbesserung der Haftung, Untergrund waagerecht, zu bearbeiten sind über 20 bis 30 % der Gesamtfläche, abgerechnet wird die Gesamtfläche, aufgenommene Stoffe sammeln, auf LKW des AN laden, transportieren, entsorgen, zum Lager/zur Anlage nach Wahl des AN, Abfall ist nicht gefährlich, nicht schadstoffbelastet,
Vergütung der Entsorgung übernimmt AN, Ausführung gemäß Einzelbeschreibung.
Menge: 450,000 m²

*Hinweis: Ausgleichsschichten*

**02.01.6 Ausgleichsschicht bis 5mm**
Selbstnivellierende Ausgleichschicht, bis 5mm Schichtdicke, zum Höhenausgleich in unebenen Bereichen des Estrichbodens aufbringen, geeigent für Innenräume bei Zementestrichen und Kunstharzestrichen, sowie für Bodenbeläge aus Fliesen/Platten, schnell erhärtend (ca. 3 Std. begehbar), maschinell pumpbar, porenarm, Hauptmaterialbasis Zement.
Menge: 20,000 m²

**02.01.7 Ausgleichsschicht 5 bis 10mm**
Selbstnivellierende Ausgleichschicht, 5 bis 10mm Schichtdicke, zum Höhenausgleich in unebenen Bereichen des Estrichbodens aufbringen, geeigent für Innenräume bei Zementestrichen und Kunstharzestrichen, sowie für Bodenbeläge aus Fliesen/Platten, schnell erhärtend (ca. 3 Std. begehbar), maschinell pumpbar, porenarm, Hauptmaterialbasis Zement.
Menge: 15,000 m²

**02.01.8 Ausgleichsschicht 10 bis 15mm**
Selbstnivellierende Ausgleichschicht, 10 bis 15mm Schichtdicke, zum Höhenausgleich in unebenen Bereichen des Estrichbodens aufbringen, geeigent für Innenräume bei Zementestrichen und Kunstharzestrichen, sowie für Bodenbeläge aus Fliesen/Platten, schnell erhärtend (ca. 3 Std. begehbar), maschinell pumpbar, porenarm, Hauptmaterialbasis Zement.
Menge: 15,000 m²

**02.01.9 Kunstharzestrich 2K-EP in Streifen 10-20 cm, Estrich auf Trennschicht 4kN/m2 C35 F7 D 50mm**
*** Bezugsbeschreibung
Kunstharzestrich DIN 18560-1 SR, in Streifen 10-20 cm, mit Grenzwerten für Ebenheitsabweichungen mit erhöhten Ebenheitsanforderungen DIN 18202 Ausgabe 2013-04 Tabelle 3 Zeile 4, Bindemittel Zweikomponenten-Epoxidharz (EP), als Estrich auf Trennschicht, lotrechte Nutzlasten (Einzellasten bis 3 kN, Flächenlasten bis 4 kN/m2), Druckfestigkeitsklasse C35 DIN EN 13813, Biegezugfestigkeitsklasse F7 DIN EN 13813, Estrichnenndicke 50 mm, zur Aufnahme von Fliesen-/Plattenbelägen im Dünnbett, Oberfläche von Hand glätten, Ausführung gemäß Einzelbeschreibung.
Menge: 10,000 m

**02.01.10 Kunstharzestrich 2K-EP in Streifen 20-30 cm, Estrich auf Trennschicht 4kN/m2 C35 F7 D 50mm**
*** wie Position 02.01.9
in Streifen 20-30 cm
Menge: 10,000 m

**02.01.11 Überstand Randdämmstreifen abschneiden Mineralwolle Breite 10-20 cm**
*** Bezugsbeschreibung
Abschneiden des Überstandes des Randdämmstreifens aus Mineralwolle, Breite 10-20 cm, für Bodenbelagarbeiten, Ausführung gemäß Einzelbeschreibung.
Menge: 440,000 m

**02.01.12 Überstand Randdämmstreifen abschneiden Treppenstufen**
*** wie Position 02.01.11
Treppenstufen Breite 30cm
Menge: 40,000 St

**02.01.13 Arbeitsfugen schließen 2K-Reaktionsharz-Fugenmasse Wellenverbinder**
Kraftschlüssiges Schließen von Arbeitsfugen aufgrund unterschiedlich hergestellter Estrichteilflächen im Untergrund mit Zweikomponenten-Reaktionsharz, einschl. Einschneiden, Säubern, Einlegen von Wellenverbindern und Absanden, Ausführung gemäß Einzelbeschreibung.
Menge: 10,000 m

**02.01.14 Setzen und Ausgießen Bodeneinlauf**
Setzen der Bodeneinlauf Ober- bzw. Unterteile in den zuvor vom Estrichleger freigelassenen Ablauföffnungen Bodenplatte und Decke; verbauter Boden = Zementestrich
Material Verfüllung Aussparung im Boden; schnell abbindend und aushärtend nach Wahl des AN

Material vom Bieter anzugeben: '.........'

Fläche je Einlauf für Ausbildung Minimalgefälle (1 Fliesenbreite 30cm) ca 60x60cm; Kante Estrich geneigt

Einbauteile Bodenabflüsse stehen bauseits zur Verfügung und werdn vor Montage durch Bauleitung dem AN übergeben
Menge: 16,000 St

#### Bereich 02.02 Abdichtungsarbeiten

*Hinweis: ABDICHTUNGSARBEITEN*

*Hinweis: Wände*

**02.02.1 Voranstrich Dispersionsgrundierung Wand Putz**
Grundieren saugfähiger, mineralischer Untergründe mit
Dispersionsgrundierung auf Wand, Untergrund Putz, Kalkzement-Putzmörtel, Ausführung in allen Geschossen, Ausführung gemäß Einzelbeschreibung.
Hersteller und Typ:
'codex FG 300'
oder gleichwertig.
Menge: 50,000 m²

**02.02.2 Voranstrich Dispersionsgrundierung Wand Gipsplatten**
Grundieren saugfähiger, mineralischer Untergründe mit
Dispersionsgrundierung auf Wand, Untergrund Gipsplatten, Kalkzement-Putzmörtel, Ausführung in allen Geschossen, Ausführung gemäß Einzelbeschreibung.
Hersteller und Typ:
'codex FG 300'
oder gleichwertig.
Menge: 170,000 m²

**02.02.3 AIV-F Innenwand innen W1-I Polymerdispersion D 0,5mm**
Abdichtung der Innenwandflächen von Innenräumen im Verbund (AIV-F) DIN 18534-1 und DIN 18534-3, in mind. 2 Schichten abdichten, Wassereinwirkungsklasse W1-I (mäßig), Rissklasse R1-I (Rissbreitenänderung/-neubildung nach Aufbringen der Abdichtung bis 0,2 mm), mit Polymerdispersion DM DIN EN 14891, Mindesttrockenschichtdicke 0,5 mm, Ausführung gemäß Einzelbeschreibung,
Hersteller und Typ:
'codex AX 10'
oder gleichwertig.
Einbauort: Duschbereich E02
Menge: 65,000 m²

*Hinweis: Böden*

**02.02.4 Voranstrich Dispersionsgrundierung Boden Zementestrich**
Grundieren saugfähiger, mineralischer Untergründe mit
Dispersionsgrundierung auf Boden, Untergrund Zementestrich, Ausführung in allen Geschossen, Ausführung gemäß Einzelbeschreibung.
Hersteller und Typ:
'codex FG 300'
oder gleichwertig.
Menge: 190,000 m²

**02.02.5 Voranstrich Dispersionsgrundierung Boden Gußasphalt**
Grundieren saugfähiger, mineralischer Untergründe mit
Dispersionsgrundierung auf Boden, Untergrund Gußasphalt, Ausführung in allen Geschossen, Ausführung gemäß Einzelbeschreibung.
Hersteller und Typ:
'codex FG 300'
oder gleichwertig.
Menge: 80,000 m²

**02.02.6 AIV-F Boden innen W2-I mineral Schlämme rissüberbrückend D 2mm**
Abdichtung der Bodenflächen von Innenräumen im Verbund (AIV-F) DIN 18534-1 und DIN 18534-3, Wassereinwirkungsklasse W2-I (hoch), Rissklasse R1-I (Rissbreitenänderung/-neubildung nach Aufbringen der Abdichtung bis 0,2 mm), mit mineralischen Dichtungsschlämmen CM DIN EN 14891, rissüberbrückend, mind. 2-mal auftragen, Mindesttrockenschichtdicke 2 mm, Ausführung gemäß Einzelbeschreibung,
Hersteller und Typ
'codex NC 210'
oder gleichwertig.
Einbauort: Duschbereich E02
Menge: 30,000 m²

*Hinweis: Anschlüsse*

**02.02.7 Abdichtband, Anschluss Boden/ Wand, Wand/ Wand**
Abdichten der Ecken mit Abdichtband, hochelastisches, wasserdichtes, gewebekaschiertes Synthese-
Kautschuk-Abdichtband am Anschluss Boden/Wand und
Wand/Wand sowie aller Bewegungsfugen, Rohrdurchführungen und Bodenabläufen. Abdichtband
in das Abdichtungsmaterial gemäß Herstellerrichtlinien, verkleben und anschließend überstreichen.
Breite: ca. 120mm

Abdichtband im Bereich der gefließten Wand und Bodenflächen in Rücksprache mit der örtlichen Bauleitung einarbeiten.
Menge: 270,000 m

**02.02.8 Abdichtungsanschluss an Rohrdurchdringungen im Wandbereich: Sanitär DN100 Urinal, WB, Dusche und WC**
An Rohrdurchdringungen eine beidseitig mit Vliesgewebe beschichtete Dichtmanschette (Lochdurchmesser 1/2") mit flexibler Dichtlippe über die Rohrdurchführung stülpen, so dass die Manschette das Rohr vollständig umfasst, anschließend mit Dichtkleber fixieren. Vor der Endinstallation der Armaturen Fugen zwischen Belag und Rohrdurchführung mit Kleber auf Basis von MS-Polymeren wasserdicht verschließen.

Material:
Wandmanschetten,
Montagekleber RMK 818 oder gleichwertig.
Menge: 53,000 St

**02.02.9 Schnittschutzband liefern und einbauen**
Schnittschutzband bei Übergang Boden zu Wandfliese in den WC-Räumen im Zuge der Abdichtungsarbeiten Wand/ Boden liefern und einbauen

Das formbare Schnittschutzband auf das Dichtband zum Schutz vor Beschädigung an der Position, an der später der Dichtstoff eingesetzt wird, verlegen.

Produkte z.B. PCI Pecitape Protect oder glw.
angebotenes Fabrikat: '.........'

Verbrauch: 1,0 m pro lfd. m
Menge: 85,000 m

**02.02.10 Zulage nachträgliches Anarbeiten an Türen**
Menge: 5,000 St

#### Bereich 02.03 Fliesenarbeiten

*Hinweis: FLIESENARBEITEN*

*Hinweis: Produktbindung an Hersteller und Fliesentyp*
Da in vorausgegangenen Bauabschnitten 1 und 2 bereits Räume und Flure gefliest worden sind, besteht zur Erreichung von optisch einheitlichen Fliesenflächen im Gebäude bestehend aus 6 Bauabschnitten eine Produktbindung an folgende im BA1/BA2 verlegten Wand- und Bodenfliesen:

WANDFLIESEN

Größe '15 x 30 cm'
Dicke '6,5 mm'
Hersteller 'AGROB BUCHTAL'
Produktbezeichnung 'Serie Basis 1/1+'
Farbe 'weiß'

BODENFLIESEN

WC, Putzraum
Größe '30 x 30 cm'
Dicke '8 mm'
Rutschhemmende Wirkung 'R 10'
Hersteller 'VitrA'
Produktbezeichnung 'DOTTI'
Farbe 'dark grey'

Verkehrsflächen, Flure
Größe '60 x 60 cm'
Dicke '10 mm'
Rutschhemmende Wirkung 'R 9'
Produktbezeichnung: 94_EVO
Farbe: beigegrau
Hersteller: SICHENIA
Via Toscana 12
41049 Sassuolo (MO) Italien

*Hinweis: Wände*

**02.03.1 Bekleidung Wand Putz trockengepresste Fliesen/Platten uni weiß 15/30cm D 6,5 mm**
Bekleidung an Wänden, auf Putz, aus trockengepressten Fliesen/Platten, DIN EN 14411 Gruppe BIII, glasiert, matt, nicht frostbeständig, Nennmaß (cm) 15/30,
Dicke '6,5' mm, Oberfläche eben, uni, Farbton weiß,
Untergrund senkrecht, im Dünnbett aus zementhaltigem Mörtel Typ C DIN EN 12004-1, ansetzen im Läuferverband, waagerecht, verfugen durch Einschlämmen mit grauem Fugenmörtel, zementhaltig (CG) DIN EN 13888, Fugenbreite 3 mm, Arbeitshöhe der zu bearbeitenden oder zu bekleidenden Fläche bis 3,5 m über der Standfläche des hierfür erforderlichen Gerüstes, Ausführung gemäß Einzelbeschreibung.
Menge: 45,000 m²

**02.03.2 Bekleidung Wand Gipsplatte trockengepresste Fliesen/Platten uni weiß 15/30cm D 6,5 mm**
Bekleidung an Wänden, auf Gipsplatten, aus trockengepressten Fliesen/Platten, DIN EN 14411 Gruppe BIII, glasiert, matt, nicht frostbeständig, Nennmaß (cm) 15/30,
Dicke '6,5' mm, Oberfläche eben, uni, Farbton weiß,
Untergrund senkrecht, im Dünnbett aus zementhaltigem Mörtel Typ C DIN EN 12004-1, ansetzen im Läuferverband, waagerecht, verfugen durch Einschlämmen mit grauem Fugenmörtel, zementhaltig (CG) DIN EN 13888, Fugenbreite 3 mm, Arbeitshöhe der zu bearbeitenden oder zu bekleidenden Fläche bis 3,5 m über der Standfläche des hierfür erforderlichen Gerüstes, Ausführung gemäß Einzelbeschreibung.
Menge: 170,000 m²

**02.03.3 Anpassen Wandbekl. Türöffnung 1,01 m x 2,135 m**
Anpassen der Wandbekleidung aus Fliesen/Platten dreiseitig an Türöffnungen ≤ 2,5 m², Türfläche 1,01 m x 2,135 m = 2,16 m², Abwicklung 2,135 m + 1,01 m + 2,135 m = 5,28 m, Ausführung gemäß Einzelbeschreibung.
Menge: 5,000 St

**02.03.4 Leibung Türdurchgang 2 seitig fliesen, Sanitär**
Türdurchgang WC und Dusche;
Leibung 2 seitig ausfliesen;
Leibungstiefe 15-20cm; aus Wandfliesenmaterial,
Abwicklung gesamt ca. 4,3m
Eckprofile Edelstahl gerundet, Abrechnung in sep. Position
Menge: 6,000 St

**02.03.5 freie Wandenden; stirnseitig fliesen, E02 WCs**
Zulage zu Hauptposition Wandfliese
Befliesen der Stirnseiten von frei stehenden Wandenden in WC´s
Breite ca. 30-40cm
Höhe bis 2,5m
Kantenprofile Edelstahl gerundet, Abrechnung in gesonderter Position
Menge: 2,000 psch

*Hinweis: Böden*

**02.03.6 Bodenbelag trockengepresste Fliesen/Platten dunkelgrau 60/60 cm D 10 mm R 9; Verkehrsflächen**
*** Bezugsbeschreibung
Bodenbelag aus trockengepressten Fliesen/Platten, DIN EN 14411 Gruppe BIa, unglasiert, frostbeständig, chemische Beständigkeit Klasse A DIN EN ISO 10545-13, Bewertungsgruppe Rutschgefahr R 9, Nennmaß (cm) 60/60,
Dicke '10' mm, Bruchkraft DIN EN ISO 10545-4 bis 1500 N,
Oberfläche eben, Muster/Farbton 'dunkelgrau', auf Boden,
liefern und im Dünnbettverfahren mit zementären,
schnellabbindenden Flexmörtel klassifiziert nach DIN
EN 12004 C2FT S1 und DIN EN 13501-1 (A2/A2fl) bei
erhöhten Haftungsanforderungen im kombinierten
Verfahren (Buttering-Floating) fachgerecht
ansetzen/verlegen; Rand-, Anschluss- und
Bewegungsfugen sauber aussparen bzw. auskratzen. Fugenbreite 3 mm,
Ausführung bei allen Verkehrsflächen/ Fluren/TH
in allen Geschossen
Menge: 180,000 m²

**02.03.7 Bodenbelag trockengepresste Fliesen/Platten dunkelgrau 30/30 cm D 8 mm R10; Sanitärräume**
*** Bezugsbeschreibung
Bodenbelag aus trockengepressten Fliesen/Platten, DIN EN 14411 Gruppe BIa, unglasiert, frostbeständig, chemische Beständigkeit Klasse A DIN EN ISO 10545-13, Bewertungsgruppe Rutschgefahr R 10A, Nennmaß (cm) 30/30,
Dicke '8' mm, Bruchkraft DIN EN ISO 10545-4 bis 1500 N,
Oberfläche eben, Muster/Farbton 'dunkelgrau', auf Boden, aus
Zementestrich, im Dünnbett aus zementhaltigem Mörtel Typ C DIN EN 12004-1, verfugen durch Einschlämmen mit farbigem Fugenmörtel, zementhaltig (CG) DIN EN 13888-1, Fugenbreite 3 mm, Ausführung in allen Geschossen, Ausführung gemäß Einzelbeschreibung.
Menge: 60,000 m²

**02.03.8 Bodenbelag trockengepresste Fliesen/Platten dunkelgrau 30/30 cm D 8 mm R11;NT Raum E04**
Bodenbelag aus trockengepressten Fliesen/Platten, DIN EN 14411 Gruppe BIa, unglasiert, frostbeständig, chemische Beständigkeit Klasse A DIN EN ISO 10545-13, Bewertungsgruppe Rutschgefahr R 11, Nennmaß (cm) 30/30,
Dicke '8' mm, Bruchkraft DIN EN ISO 10545-4 bis 1500 N,
Oberfläche eben, Muster/Farbton 'dunkelgrau', auf Boden, aus
Zementestrich, im Dünnbett aus zementhaltigem Mörtel Typ C DIN EN 12004-1, verfugen durch Einschlämmen mit farbigem Fugenmörtel, zementhaltig (CG) DIN EN 13888-1, Fugenbreite 3 mm, Ausführung in allen Geschossen, Ausführung gemäß Einzelbeschreibung.
Menge: 30,000 m²

*Hinweis: Bodenausbesserungen*
Beim Verlegen von Fliesen in Terrazzo-Optik, handelt es sich um Ausbesserungen in bestehenden Bodenbelägen in Form einzelner Platten, Kleinflächen und Streifen.

Die einzelnen Fliesen/Platten müssen dabei passgenau an den bestehenden Terrazzoboden angearbeitet werden, damit ein einheitliches Fugenbild erreicht wird. Dies bedeutet einen größeren Arbeitsaufwand für den ausführenden Fliesenleger und einen erhöhten Materialaufwand aufgrund von hoher Verschnittmenge.

Damit sich die neu verlegten Fliesen homogen in die bestehenden Bodebeläge einfügen, müssen die vorhandenen Terrazzoplatten begutachtet, eine Rezeptur für ergänzende Fliesen erstellt werden, und vor Ort bemustert werden.

**02.03.9 Bodenbelag zu benachbarten Bauabschnitten ausbessern**
Bodenbelag aus trockengepressten Fliesen/Platten, DIN EN 14411 Gruppe BIa, unglasiert, frostbeständig, chemische Beständigkeit Klasse A DIN EN ISO 10545-13, Bewertungsgruppe Rutschgefahr R 9, Nennmaß (cm) 60/60,
Dicke '10' mm, Bruchkraft DIN EN ISO 10545-4 bis 1500 N,
Oberfläche eben, Muster/Farbton 'dunkelgrau', auf Boden,
liefern und im Dünnbettverfahren mit zementären,
schnellabbindenden Flexmörtel klassifiziert nach DIN
EN 12004 C2FT S1 und DIN EN 13501-1 (A2/A2fl) bei
erhöhten Haftungsanforderungen im kombinierten
Verfahren (Buttering-Floating) fachgerecht
ansetzen/verlegen; Rand-, Anschluss- und
Bewegungsfugen sauber aussparen bzw. auskratzen. Fugenbreite 3 mm,
Ausführung bei allen Verkehrsflächen/ Fluren/TH
Übergang Türschwelle BA3/BA4 BA5 in allen Geschossen
Leibungstiefe ca 50cm; Breite ca. 2,5m
Menge: 7,500 m

**02.03.10 Anpassen Bodenbelag an Bodenablauf**
*** EP-Aufgliederung gefordert
Anpassen des Bodenbelages aus Fliesen/Platten an Bodenablauf, 1,20 x 1,20 cm, Ausführung gemäß Zeichnung und Einzelbeschreibung.
Menge: 16,000 St

**02.03.11 Zulage Schneiden Fliesen Übergang Podest/Stufenbelag**
Schneiden von Bodenfliesen Übergang zu Stufenbelag für Tritt- und Setzstufe, aus Bodenfliese Hauptposition
Einbauort Zwischnepodeste und Antrittstufe Deckenplatte
Fliesen aufgemessen und auf Maß geschnitten,
Bodenfliesen, im Bereich Treppe
Untergrund: Zementestrich, grundiert
Trockengepresste keramische Fliesen, DIN EN 14411, Gruppe BIa, unglasiert (UGL),
für Bodenbeläge und Wandbekleidungen im Innen- und Außenbereich (Feinsteinzeugfliesen, durchgefärbt),
1. Sorte,
Menge: 15,000 m

**02.03.12 Anpassen Wandbekl. Sanitär-Rohrdurchführung**
*** EP-Aufgliederung gefordert
Anpassen der Wandbekleidung aus Fliesen/Platten an Sanitär- Rohrdurchführungen, Ausführung gemäß Zeichnung und Einzelbeschreibung.
Menge: 81,000 St

**02.03.13 Reservefliese/-platte nur liefern, Bodenfliese R9 und R10A**
Reservefliesen und -platten der Wandbekleidung nur liefern Ausführung gemäß Zeichnung und Einzelbeschreibung.
Menge: 5,000 St

**02.03.14 Reservefliese/-platte nur liefern, Bodenfliese R10B**
Reservefliesen und -platten der Wandbekleidung nur liefern Ausführung gemäß Zeichnung und Einzelbeschreibung.
Menge: 5,000 St

**02.03.15 Belag verfugen, Flexfugenmörtel**
Keramikbelag mit zementären, variablen Flexfugenmörtel,
Farbton '.nach Wahl des AG.',
verfugen. Fugenmörtel entspricht CG2 WA gemäß
DIN EN 13888 und hat eine schmutzabweisende Funktion mit easytoclean effect. Rand-, Anschluss- und Bewegungsfugen sauber aussparen bzw. auskratzen.

Beispielprodukt: PCI Nanofug Premium oder gleichwertig
Verbrauch: z.B. Format 30 x 30 cm: Fuge 5 mm breit, 400 g/m²

angebotenes Erzeugnis:---------------------------
(vom Bieter einzutragen)
Menge: 270,000 m²

*Hinweis: Türschwellen*

**02.03.16 Türschwelle trockengepresste Fliesen/Platten über 10-20 cm 0,9-1,2 m R 9**
*** wie Position 02.03.6
als Türschwelle, zugeschnitten, in Streifen 'über 10-20' cm
Länge '0,9-1,2' m, R 9
Menge: 7,000 St

**02.03.17 Türschwelle trockengepresste Fliesen/Platten über 20-30 cm 0,9-1,2 m R 9**
*** wie Position 02.03.6
als Türschwelle, zugeschnitten, in Streifen 'über 20-30' cm
Länge '0,9-1,2' m, R 9
Menge: 4,000 St

**02.03.18 Türschwelle trockengepresste Fliesen/Platten 10-20 cm 0,9-1,1 m R 10**
*** wie Position 02.03.7
als Türschwelle, zugeschnitten, in Streifen '10-20' cm
Länge '0,9-1,1' m, R 10
Menge: 2,000 St

**02.03.19 Türschwelle trockengepresste Fliesen/Platten 20-30 cm 0,9-1,1 m R 10**
*** wie Position 02.03.7
als Türschwelle, zugeschnitten, in Streifen '20-30' cm
Länge '0,9-1,1' m, R 10
Menge: 3,000 St

*Hinweis: Sockel*

**02.03.20 Sockel H 6 cm Putz trockengepresste Fliesen/Platten 30/30 cm D 8 mm R9**
*** wie Position 02.03.6
als Sockel, auf Putz, zugeschnitten, Höhe '6,0' cm
Menge: 185,000 m

**02.03.21 Zulage für das Verlegen von Sockel Fliesen/Platten in Kleinlängen**
Zulage für das Verlegen von Sockel aus Pos. 01.02.0029 zum Ausbessern von bestehendem Sockel in Kleinlängen zwischen 0,15 m und 1,0 m.
Menge: 20,000 m

**02.03.22 Zulage Gehrungsschnitt bei Außenecken**
Zulage zur Hauptposition für Herstellung von Gehrungsschnitten bei Sockel-Außenecken; Sockelhöhe 6cm

Abrechnung je Schnitt in Stück
Menge: 100,000 St

#### Bereich 02.04 Profile, Sonderformate

**02.04.1 Fugendichtungsarbeiten / Bewegungsfugen**
Elastische Anschlussfugen zwischen Boden und Wänden/ Boden und Sockel in 5 mm Breite mit Hilfe eines geeigneten dauerelastischen, fungiziden, 1-komponentigen Silikon - Dichtstoffes liefern und nach Herstellerangaben einbauen.

angebotenes Fabrikat:

Hersteller : '.........'

Produkt : '.........'

Farbe: '.........'

Dreiflankenhaftung des Dichtstoffes ist durch Einbau eines DW-Polybandes auszuschließen.

Lieferung und Einbau des DW-Polybandes (Rundschnur) und höhenmäßig sauberes Abtrennen des Randdämmstreifens ist im E.P. einzukalkulieren.
Menge: 185,000 m

**02.04.2 Elastische Anschlussfugen der Innenecken**
Elastische Anschlussfugen zwischen den Wänden in 5 mm Breite mit Hilfe eines geeigneten dauerelastischen, fungiziden, 1-komponentigen Silikon - Dichtstoffes liefern und nach Herstellerangaben einbauen.

angebotenes Fabrikat:

Hersteller : '.........'

Produkt : '.........'

Farbe: '.........'

Dreiflankenhaftung des Dichtstoffes ist durch Einbau eines DW-Polybandes auszuschließen.

Lieferung und Einbau des DW-Polybandes (Rundschnur) und höhenmäßig sauberes Abtrennen des Randdämmstreifens ist im E.P. einzukalkulieren.
Menge: 50,000 m

**02.04.3 Feldbegrenzungsfugen - elastisch**
Feldbegrenzungsfugen - elastisch
der '...Foyer....' - Räume als dauerelastische Fuge innerhalb des
Bodenbelages in 10 mm Breite mit Hilfe eines geeigneten dauerelastischen, funghiziden, 1-komponentigen Silikon - Dichtstoffes liefern und nach Herstellerangaben einbauen.

angebotenes Fabrikat:

vom Bieter einzutragen '.........'

Dreiflankenhaftung des Dichtstoffes ist durch Einbau eines DW-Polybandes auszuschließen.

Lieferung und Einbau des DW-Polybandes (Rundschnur) und höhenmäßig sauberes Abtrennen des Randdämmstreifens ist im E.P. einzukalkulieren.
Menge: 50,000 m

**02.04.4 Feldbegrenzungsfugen-Profil**
Feldbegrenzungsfugen-Profil
aus Bewegungsfugenprofilen mit seitlichen Befestigungsschenkel aus Edelstahl und gelochten Befestigungswinkeln, ca. 11mm breiter flexibler, auswechselbarer Dehnzone aus weichem Kunststoff,
liefern und im Zuge der Fliesenverlegung fachgerecht unter Beachtung der Herstellerangaben einbauen,

wie z.B. Schlüter-DILEX-KS der Fa. Schlüter-Systems KG,58640 Iserlohn, Tel. (02371) 971-0
oder gleichwertig
angebotenes Fabrikat:

Hersteller : '.........'

Produkt : '.........'

Einbauort; Bauteildehnfuge E02 BA1 zu BA2 Aula
Menge: 50,000 m

*Hinweis: Profile/Anschlüsse*

**02.04.5 Übergangsprofil Alu B 15mm L bis 1,20m**
Übergangsprofil aus Aluminium, sichtbare Breite 15 mm, befestigen mit Schrauben, Bodenbelag 2-seitig anpassen, Einzellänge bis 1,20 m, Ausführung gemäß Einzelbeschreibung.
Menge: 11,000 St

**02.04.6 Eckprofil Alu eloxiert, freie Wandende**
Eckprofil aus Aluminium (eloxiert), Farbton silber, genaues Ablängen, Ausführung, Kanten sauber geschnitten, gemäß Einzelbeschreibung.
Menge: 70,000 m

**02.04.7 Horizontale Anschlussfuge abdichten Wandbekleidung elast.Dichtstoff Silicon, + Decke**
Horizontale Anschlussfuge abdichten zwischen Kantenschutzschiene Aluminium eloxiert (unterer Abschluss Wandbekleidung) gegenüber des bauseitigen Bodenaufbaus. Oberfläche glatt, mit elastischem Dichtstoff, Basis Silicon, weiß, Fugenbreite 5-10 mm.
Lebensmittelverträglich.
Menge: 28,200 m

**02.04.8 Vertikale Eckfuge abdichten Wandbekleidung elast.Dichtstoff Silicon Innenwandecke Dusche**
Vertikale Eckfuge abdichten zwischen Wandbekleidungen aus Fliesenmosaik, Oberfläche glatt, mit elastischem Dichtstoff, Basis Silicon, weiß, Verhältnis Fugenbreite zu Dichtstofftiefe 1:1. Lebensmittelverträglich
Menge: 50,000 m

**02.04.9 Abschlussprofil Alu eloxiert senkrecht, 2 seitig Türe**
Abschlussprofil aus Aluminium (eloxiert), Farbton silber, Ausführung gemäß Einzelbeschreibung.
Menge: 30,000 m

**02.04.10 Abschlussprofil Alu eloxiert waagrecht, 1 seitig Türe**
Abschlussprofil aus Aluminium (eloxiert), Farbton silber, Ausführung gemäß Einzelbeschreibung.
Menge: 10,000 m

#### Bereich 02.05 Reinstreifer

*Hinweis: Reinstreifer*

**02.05.1 Untergrundvorbereitung Reinstreifersystem**
Verlegen eines Reinstreifersystems, bestehend aus:

- Abdichten der rechteckigen Vertiefung (Sauberfläche) im
Estrich
- Winkelrahmen V2a 25 x 20 x 3 mm, für Mattenhöhe 22 mm, umlaufend montieren (Liefern Material in ges. Position)
Höhe Winkelrahmen bis zu 25 mm, Winkelrahmen befestigen auf Estrich, mit systemspezifischen Befestigungsmittekl

-ausfliesen mit Fliesen aus Bodenbelag,
- Zuschnitt an die Maße der Sauberfläche passgenau angepasst,
- Anarbeiten des 3-seitig an den Reinstreifer angrenzenden Bodenbelages
- Einbau von eingelassenem Reinstreifersystem, Brandschutzklasse cfl-s1, Träger aus Aluminium, mit Streifen aus widerstandsfähigen witterungsbeständigen Ripsstreifen, Farbe Anthrazit
Streifenhöhe bis 22 mm
Menge: 15,000 m²

**02.05.2 Liefern Reinstreifersystem**
Liefern des Reinstreifersystems passend zu den Montagearbeiten aus vorheriger Position

Typ 512 P Care
Belastung normal
Trägerprofil aus Aluminium mit unterseitiger Gehschalldämmung
Trägerprofilfarbe  Edelstahl
ca. Höhe (mm) 12
Trittfläche  robuste und äußerst abriebfeste Einlage für eine effektive Reduzierung von Feinschmutz
Standard Profilabstand ca. (mm) 5, Abstandhalter aus Gummi
Rutschsicherheit rutschhemmende Eigenschaft R 12 nach DIN 51130
Farben anthrazit
Brandverhalten Brandverhalten der kompletten Mattenanlage nach EN 13501 in Cfl-s1
Verbindung durch kunststoffummanteltes Stahlseil
Einlage zertifiziert nach TÜV PROFiCERT- product Interior
Polmaterial 100 % PA 6 (Polyamid)
Beanspruchungsklasse Objektgeeignete Einlage 33
Farbechtheit gegen Licht ISO 105 BO2 gut 5-6
Farbechtheit gegen Reiben ISO 105 X12 gut 4-5
Farbechtheit gegen Wasser ISO 105 E01 gut 4-5

Abmessungen Mattenbreite: 2600.mm (Stablänge)
Mattentiefe: 1900mm (Gehrichtung)
Menge: 15,000 m²

**02.05.3 Liefern Winkelrahmen V2a**
Liefern des in Pos. 1 beschriebenen Winkelrahmens aus V2A passend zum Reinstreifer aus vorheriger Position; Systemzubehör Hersteller Reinstreifermatte

Winkelrahmen V2a 25 x 20 x 3 mm
Menge: 25,000 m

### Titel 03 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**03.1 Stundensatz: Fachwerker**
Stundensatz für Leistungen, welche nicht in den Positionen erfasst sind und nur auf ausdrückliche Anweisung der Bauleitung gegen Nachweis zur Ausführung kommen.

Fachwerker
Menge: 20,000 h

**03.2 Stundensatz: Bauhelfer**
Stundensatz für Leistungen, welche nicht in den Positionen erfasst sind und nur auf ausdrückliche Anweisung der Bauleitung gegen Nachweis zur Ausführung kommen.

Bauhelfer
Menge: 20,000 h
